# Tomada de terra com vareta

- Propriedade do ficheiro: CYPE INGENIEROS, S.A.
- Formato: FIEBDC-3/2002
- Âmbito geográfico: Moçambique
- Moeda: MZN
- Custos indirectos: 3.00 %
- IVA: 17.00 %

## I Instalações

### IE Eléctricas

#### IEP Sistemas de terra

**IEP021** Ud Tomada de terra com vareta.
Tomada de terra composta por vareta de aço cobreado de 2 m de comprimento, cravada no terreno, ligada a ponte para verificação, dentro de uma caixa de visita de polipropileno de 30x30 cm. Incluindo conector tipo grampo para a ligação do eléctrodo com a linha de ligação e aditivos para diminuir a resistividade do terreno.
Critérios considerados na determinação do preço da unidade de obra: O preço não inclui a escavação nem o enchimento do tardoz.
Inclui: Marcação. Cravação da vareta. Colocação da caixa de visita. Ligação do eléctrodo com a linha de ligação. Ligação à rede de terra. Montagem, ligação e verificação do seu correcto funcionamento.
Critério de medição de projecto: Número de unidades previstas, segundo documentação gráfica de Projecto.
Critério de medição de obra: Medir-se-á o número de unidades realmente executadas segundo especificações de Projecto.

| Código | Un | Descrição | Rendimento | Preço | Importância |
|---|---|---|---|---|---|
| mt35tte010b | Ud | Eléctrodo para rede de terra cobreado com 300 µm, fabricado em aço, de 15 mm de diâmetro e 2 m de comprimento. (material) | 1.000 | 1736.21 | 1736.21 |
| mt35ttc010a | m | Condutor de cobre nu, de 25 mm². (material) | 0.250 | 125.39 | 31.35 |
| mt35tta040 | Ud | Conector tipo grampo para ligação de vareta. (material) | 1.000 | 96.45 | 96.45 |
| mt35tta010 | Ud | Caixa de polipropileno para tomada de terra, de 300x300 mm, com tampa amovível. (material) | 1.000 | 7137.74 | 7137.74 |
| mt35tta030 | Ud | Ponte para comprovação de ligação à terra de la instalação eléctrica. (material) | 1.000 | 4436.97 | 4436.97 |
| mt35tta060 | Ud | Saco de 5 kg de sais minerais para a melhoria da condutividade de ligações à terra. (material) | 0.333 | 337.59 | 112.42 |
| mt35www020 | Ud | Material auxiliar para instalações de tomada de terra. (material) | 1.000 | 110.93 | 110.93 |
| mo003 | h | Oficial de 1ª electricista. (mão de obra) | 0.298 | 138.06 | 41.14 |
| mo102 | h | Ajudante de electricista. (mão de obra) | 0.298 | 100.25 | 29.87 |
| mo113 | h | Operário não qualificado construção. (mão de obra) | 0.001 | 96.77 | 0.10 |
| % | % | Custos directos complementares | 2 % | 13733.18 | 274.66 |
|  |  | Custos directos |  |  | 14007.84 |
