# Coluna

- Propriedade do ficheiro: CYPE INGENIEROS, S.A.
- Formato: FIEBDC-3/2002
- Âmbito geográfico: Moçambique
- Moeda: MZN
- Custos indirectos: 3.00 %
- IVA: 17.00 %

## I Instalações

### IE Eléctricas

#### IES Instalação colectiva

**IES010** m Coluna.
Coluna da instalação colectiva, fixa na superfície, desde o quadro de colunas ou uma caixa de colunas até uma caixa de coluna, formada por cabos unipolares com condutores de cobre, XV Eca 3x50+2G25 mm², sendo a sua tensão nominal de 0,6/1 kV, em calha protectora de PVC rígido de 40x110 mm. Inclusive acessórios e elementos de fixação. Totalmente montada, ligada e testada.
Inclui: Marcação e traçado da linha. Colocação e fixação da calha protectora. Colocação de cabos. Ligação.
Critério de medição de projecto: Comprimento medido segundo documentação gráfica de Projecto.
Critério de medição de obra: Medir-se-á o comprimento realmente executado segundo especificações de Projecto.

| Código | Un | Descrição | Rendimento | Preço | Importância |
|---|---|---|---|---|---|
| mt35ait040bg | m | Calha protectora de PVC rígido, de 40x110 mm, para alojamento de cabos eléctricos, inclusive acessórios. Segundo NP EN 50085-1, com grau de protecção IP4X segundo NP EN 60529. (material) | 1.000 | 1844.29 | 1844.29 |
| mt35cep050i | m | Cabo unipolar XV, sendo a sua tensão nominal de 0,6/1 kV, reacção ao fogo classe Eca segundo NP EN 50575, com condutor multifilar de cobre classe 2 de 50 mm² de secção, com isolamento de polietileno reticulado e bainha exterior de PVC. Segundo IEC 60502-1. (material) | 3.000 | 647.58 | 1942.74 |
| mt35cep050g | m | Cabo unipolar XV, sendo a sua tensão nominal de 0,6/1 kV, reacção ao fogo classe Eca segundo NP EN 50575, com condutor multifilar de cobre classe 2 de 25 mm² de secção, com isolamento de polietileno reticulado e bainha exterior de PVC. Segundo IEC 60502-1. (material) | 2.000 | 348.26 | 696.52 |
| mt35www010 | Ud | Material auxiliar para instalações eléctricas. (material) | 0.200 | 142.75 | 28.55 |
| op00ato010 |  | Aparafusadora. | 1.000 | 0.00 | 0.00 |
| op00mar010 |  | Martelo. | 1.000 | 0.00 | 0.00 |
| op00tal010 |  | Berbequim. | 1.000 | 0.00 | 0.00 |
| mo003 | h | Oficial de 1ª electricista. (mão de obra) | 0.150 | 138.06 | 20.71 |
| mo102 | h | Ajudante de electricista. (mão de obra) | 0.138 | 100.25 | 13.83 |
| % | % | Custos directos complementares | 2 % | 4546.64 | 90.93 |
|  |  | Custos directos |  |  | 4637.57 |
