# Coluna

- Propriedade do ficheiro: CYPE INGENIEROS, S.A.
- Formato: FIEBDC-3/2002
- Âmbito geográfico: Moçambique
- Moeda: MZN
- Custos indirectos: 3.00 %
- IVA: 17.00 %

## I Instalações

### IE Eléctricas

#### IES Instalação colectiva

**IES010** m Coluna.
Coluna da instalação colectiva, fixa na superfície, desde o quadro de colunas ou uma caixa de colunas até uma caixa de coluna, formada por cabos unipolares com condutores de cobre, XV Eca 3x16+2G10 mm², sendo a sua tensão nominal de 0,6/1 kV, em caminho de cabos lisa de aço de 25x75 mm. Inclusive acessórios e elementos de fixação. Totalmente montada, ligada e testada.
Inclui: Marcação e traçado da linha. Colocação e fixação do caminho de cabos. Colocação de cabos. Ligação.
Critério de medição de projecto: Comprimento medido segundo documentação gráfica de Projecto.
Critério de medição de obra: Medir-se-á o comprimento realmente executado segundo especificações de Projecto.

| Código | Un | Descrição | Rendimento | Preço | Importância |
|---|---|---|---|---|---|
| mt35ait030hn | m | Caminho de cabos liso de aço galvanizado, de 25x75 mm, para suporte e condução de cabos eléctricos, inclusive acessórios. Segundo NP EN 61537. (material) | 1.000 | 3581.22 | 3581.22 |
| mt35cep050f | m | Cabo unipolar XV, sendo a sua tensão nominal de 0,6/1 kV, reacção ao fogo classe Eca segundo NP EN 50575, com condutor multifilar de cobre classe 2 de 16 mm² de secção, com isolamento de polietileno reticulado e bainha exterior de PVC. Segundo IEC 60502-1. (material) | 3.000 | 226.67 | 680.01 |
| mt35cep050e | m | Cabo unipolar XV, sendo a sua tensão nominal de 0,6/1 kV, reacção ao fogo classe Eca segundo NP EN 50575, com condutor multifilar de cobre classe 2 de 10 mm² de secção, com isolamento de polietileno reticulado e bainha exterior de PVC. Segundo IEC 60502-1. (material) | 2.000 | 147.05 | 294.10 |
| mt35www010 | Ud | Material auxiliar para instalações eléctricas. (material) | 0.200 | 142.75 | 28.55 |
| op00ato010 |  | Aparafusadora. | 1.000 | 0.00 | 0.00 |
| op00mar010 |  | Martelo. | 1.000 | 0.00 | 0.00 |
| op00tal010 |  | Berbequim. | 1.000 | 0.00 | 0.00 |
| mo003 | h | Oficial de 1ª electricista. (mão de obra) | 0.132 | 138.06 | 18.22 |
| mo102 | h | Ajudante de electricista. (mão de obra) | 0.120 | 100.25 | 12.03 |
| % | % | Custos directos complementares | 2 % | 4614.13 | 92.28 |
|  |  | Custos directos |  |  | 4706.41 |
