# Filtro de retenção de resíduos

- Propriedade do ficheiro: CYPE INGENIEROS, S.A.
- Formato: FIEBDC-3/2002
- Âmbito geográfico: Moçambique
- Moeda: MZN
- Custos indirectos: 3.00 %
- IVA: 17.00 %

## I Instalações

### IF Abastecimento de água

#### IFW Elementos

**IFW020** Ud Filtro de retenção de resíduos.
Filtro de retenção de resíduos de ferro fundido, com peneiro de aço inoxidável com perfurações de 1,5 mm de diâmetro, com flanges de 5", para uma pressão máxima de funcionamento de 16 bar e uma temperatura máxima de 200°C.
Inclui: Marcação. Colocação. Ligação e verificação do seu correcto funcionamento.
Critério de medição de projecto: Número de unidades previstas, segundo documentação gráfica de Projecto.
Critério de medição de obra: Medir-se-á o número de unidades realmente executadas segundo especificações de Projecto.

| Código | Un | Descrição | Rendimento | Preço | Importância |
|---|---|---|---|---|---|
| mt37www060m | Ud | Filtro de retenção de resíduos de ferro fundido, com peneiro de aço inoxidável com perfurações de 1,5 mm de diâmetro, com flanges de 5", para uma pressão máxima de funcionamento de 16 bar e uma temperatura máxima de 200°C. (material) | 1.000 | 23124.75 | 23124.75 |
| mt37www010 | Ud | Material auxiliar para instalações de abastecimento de água. (material) | 1.000 | 133.02 | 133.02 |
| mo008 | h | Oficial de 1ª canalizador. (mão de obra) | 0.359 | 136.52 | 49.01 |
| mo107 | h | Ajudante de canalizador. (mão de obra) | 0.359 | 99.12 | 35.58 |
| % | % | Custos directos complementares | 2 % | 23342.36 | 466.85 |
|  |  | Custos directos |  |  | 23809.21 |
