# Torneira

- Propriedade do ficheiro: CYPE INGENIEROS, S.A.
- Formato: FIEBDC-3/2002
- Âmbito geográfico: Moçambique
- Moeda: MZN
- Custos indirectos: 3.00 %
- IVA: 17.00 %

## I Instalações

### IF Abastecimento de água

#### IFW Elementos

**IFW030** Ud Torneira.
Torneira de verificação de latão, para enroscar, de 1".
Inclui: Marcação. Colocação. Ligação e verificação do seu correcto funcionamento.
Critério de medição de projecto: Número de unidades previstas, segundo documentação gráfica de Projecto.
Critério de medição de obra: Medir-se-á o número de unidades realmente executadas segundo especificações de Projecto.

| Código | Un | Descrição | Rendimento | Preço | Importância |
|---|---|---|---|---|---|
| mt37sgl012c | Ud | Torneira de verificação de latão, para enroscar, de 1". (material) | 1.000 | 901.73 | 901.73 |
| mt37www010 | Ud | Material auxiliar para instalações de abastecimento de água. (material) | 1.000 | 133.02 | 133.02 |
| mo008 | h | Oficial de 1ª canalizador. (mão de obra) | 0.120 | 136.52 | 16.38 |
| mo107 | h | Ajudante de canalizador. (mão de obra) | 0.120 | 99.12 | 11.89 |
| % | % | Custos directos complementares | 2 % | 1063.02 | 21.26 |
|  |  | Custos directos |  |  | 1084.28 |
