# Válvula de retenção

- Propriedade do ficheiro: CYPE INGENIEROS, S.A.
- Formato: FIEBDC-3/2002
- Âmbito geográfico: Moçambique
- Moeda: MZN
- Custos indirectos: 3.00 %
- IVA: 17.00 %

## I Instalações

### IF Abastecimento de água

#### IFW Elementos

**IFW040** Ud Válvula de retenção.
Válvula de retenção de clapeta dupla, com corpo de ferro fundido e clapeta, eixo e mola de aço inoxidável, DN 80 mm, PN 16 atm.
Inclui: Marcação. Colocação. Ligação e verificação do seu correcto funcionamento.
Critério de medição de projecto: Número de unidades previstas, segundo documentação gráfica de Projecto.
Critério de medição de obra: Medir-se-á o número de unidades realmente executadas segundo especificações de Projecto.

| Código | Un | Descrição | Rendimento | Preço | Importância |
|---|---|---|---|---|---|
| mt37svr020e | Ud | Válvula de retenção de clapeta dupla, com corpo de ferro fundido e clapeta, eixo e mola de aço inoxidável, DN 80 mm, PN 16 atm. (material) | 1.000 | 5192.22 | 5192.22 |
| mt37www010 | Ud | Material auxiliar para instalações de abastecimento de água. (material) | 1.000 | 135.04 | 135.04 |
| mo008 | h | Oficial de 1ª canalizador. (mão de obra) | 0.263 | 138.06 | 36.31 |
| mo107 | h | Ajudante de canalizador. (mão de obra) | 0.263 | 100.25 | 26.37 |
| % | % | Custos directos complementares | 2 % | 5389.94 | 107.80 |
|  |  | Custos directos |  |  | 5497.74 |
