# Válvula limitadora de pressão

- Propriedade do ficheiro: CYPE INGENIEROS, S.A.
- Formato: FIEBDC-3/2002
- Âmbito geográfico: Moçambique
- Moeda: MZN
- Custos indirectos: 3.00 %
- IVA: 17.00 %

## I Instalações

### IF Abastecimento de água

#### IFW Elementos

**IFW060** Ud Válvula limitadora de pressão.
Válvula limitadora de pressão de latão, de 4" DN 100 mm de diâmetro, pressão máxima de entrada de 25 bar e pressão de saída regulável entre 1 e 6 bar. Incluindo manómetro, elementos de montagem e outros acessórios necessários para o seu correcto funcionamento.
Inclui: Marcação. Ligação e verificação do seu correcto funcionamento.
Critério de medição de projecto: Número de unidades previstas, segundo documentação gráfica de Projecto.
Critério de medição de obra: Medir-se-á o número de unidades realmente executadas segundo especificações de Projecto.

| Código | Un | Descrição | Rendimento | Preço | Importância |
|---|---|---|---|---|---|
| mt37svl020i | Ud | Válvula limitadora de pressão de latão, de 4" DN 100 mm de diâmetro, pressão máxima de entrada de 25 bar e pressão de saída regulável entre 1 e 6 bar, temperatura máxima de 80°C, com racores. (material) | 1.000 | 92609.22 | 92609.22 |
| mt42www041 | Ud | Manómetro com banho de glicerina e diâmetro de esfera de 100 mm, com tomada vertical, para montagem roscado de 1/4", escala de pressão de 0 a 10 bar. (material) | 1.000 | 4113.37 | 4113.37 |
| mt37www010 | Ud | Material auxiliar para instalações de abastecimento de água. (material) | 1.000 | 133.02 | 133.02 |
| mo008 | h | Oficial de 1ª canalizador. (mão de obra) | 0.419 | 136.52 | 57.20 |
| mo107 | h | Ajudante de canalizador. (mão de obra) | 0.419 | 99.12 | 41.53 |
| % | % | Custos directos complementares | 2 % | 96954.34 | 1939.09 |
|  |  | Custos directos |  |  | 98893.43 |
