# Detector de gás

- Propriedade do ficheiro: CYPE INGENIEROS, S.A.
- Formato: FIEBDC-3/2002
- Âmbito geográfico: Moçambique
- Moeda: MZN
- Custos indirectos: 3.00 %
- IVA: 17.00 %

## I Instalações

### IG Gases combustíveis

#### IGL Detecção e alarme

**IGL002** Ud Detector de gás.
Detector catalítico de gás natural, para alimentação a 12 ou 24 Vcc, de 140x162x91 mm, com grau de protecção IP66, apto para atmosferas explosivas (zonas ATEX), segundo NP EN 60079-29-1. Inclusive elementos de fixação.
Inclui: Colocação e fixação. Montagem, ligação e verificação do seu correcto funcionamento.
Critério de medição de projecto: Número de unidades previstas, segundo documentação gráfica de Projecto.
Critério de medição de obra: Medir-se-á o número de unidades realmente executadas segundo especificações de Projecto.

| Código | Un | Descrição | Rendimento | Preço | Importância |
|---|---|---|---|---|---|
| mt41die061a | Ud | Detector catalítico de gás natural, para alimentação a 12 ou 24 Vcc, de 140x162x91 mm, com grau de protecção IP66, apto para atmosferas explosivas (zonas ATEX), segundo NP EN 60079-29-1. (material) | 1.000 | 53398.96 | 53398.96 |
| mo006 | h | Oficial de 1ª instalador de redes e equipamentos de detecção e segurança. (mão de obra) | 0.239 | 138.06 | 33.00 |
| mo105 | h | Ajudante de instalador de redes e equipamentos de detecção e segurança. (mão de obra) | 0.239 | 100.25 | 23.96 |
| % | % | Custos directos complementares | 2 % | 53455.92 | 1069.12 |
|  |  | Custos directos |  |  | 54525.04 |
