# Detector de gás, autónomo

- Propriedade do ficheiro: CYPE INGENIEROS, S.A.
- Formato: FIEBDC-3/2002
- Âmbito geográfico: Moçambique
- Moeda: MZN
- Custos indirectos: 3.00 %
- IVA: 17.00 %

## I Instalações

### IG Gases combustíveis

#### IGL Detecção e alarme

**IGL100** Ud Detector de gás, autónomo.
Detector de gás, autónomo, para interior, alimentação a 230 V, de 111x70x42 mm, detecta a presença de gases tóxicos e explosivos, tais como gases de petróleo liquefeitos (GPL) e gás natural, e de fumos procedentes de incêndios, com carcaça de ABS, leds que indicam o estado de funcionamento, sinal óptico intermitente em caso de alarme, relé de saída de 12 Vcc, relé com contactos livres de tensão, com possibilidade de reset manual ou automático, temperatura de trabalho entre -15°C e 50°C, área de cobertura máxima de 25 m². Inclusive elementos de fixação.
Inclui: Colocação e fixação. Montagem, ligação e verificação do seu correcto funcionamento.
Critério de medição de projecto: Número de unidades previstas, segundo documentação gráfica de Projecto.
Critério de medição de obra: Medir-se-á o número de unidades realmente executadas segundo especificações de Projecto.

| Código | Un | Descrição | Rendimento | Preço | Importância |
|---|---|---|---|---|---|
| mt41die100a | Ud | Detector de gás, autónomo, para interior, alimentação a 230 V, de 111x70x42 mm, detecta a presença de gases tóxicos e explosivos, tais como gases de petróleo liquefeitos (GPL) e gás natural, e de fumos procedentes de incêndios, com carcaça de ABS, leds que indicam o estado de funcionamento, sinal óptico intermitente em caso de alarme, relé de saída de 12 Vcc, relé com contactos livres de tensão, com possibilidade de reset manual ou automático, temperatura de trabalho entre -15°C e 50°C, área de cobertura máxima de 25 m², com elementos de fixação. (material) | 1.000 | 8636.66 | 8636.66 |
| mo006 | h | Oficial de 1ª instalador de redes e equipamentos de detecção e segurança. (mão de obra) | 0.239 | 138.06 | 33.00 |
| mo105 | h | Ajudante de instalador de redes e equipamentos de detecção e segurança. (mão de obra) | 0.239 | 100.25 | 23.96 |
| % | % | Custos directos complementares | 2 % | 8693.62 | 173.87 |
|  |  | Custos directos |  |  | 8867.49 |
