# Válvula de gás

- Propriedade do ficheiro: CYPE INGENIEROS, S.A.
- Formato: FIEBDC-3/2002
- Âmbito geográfico: Moçambique
- Moeda: MZN
- Custos indirectos: 3.00 %
- IVA: 17.00 %

## I Instalações

### IG Gases combustíveis

#### IGW Elementos

**IGW020** Ud Válvula de gás.
Válvula de esfera de latão com comando de borboleta, com rosca cilíndrica GAS macho-macho de 1/2" de diâmetro, PN=5 bar.
Inclui: Montagem, ligação e verificação do seu correcto funcionamento.
Critério de medição de projecto: Número de unidades previstas, segundo documentação gráfica de Projecto.
Critério de medição de obra: Medir-se-á o número de unidades realmente executadas segundo especificações de Projecto.

| Código | Un | Descrição | Rendimento | Preço | Importância |
|---|---|---|---|---|---|
| mt43acv040a | Ud | Válvula de esfera de latão com comando de borboleta, com rosca cilíndrica GAS macho-macho de 1/2" de diâmetro, PN=5 bar, segundo NP EN 331. (material) | 1.000 | 491.20 | 491.20 |
| mo010 | h | Oficial de 1ª instalador de gás. (mão de obra) | 0.120 | 138.06 | 16.57 |
| mo109 | h | Ajudante de instalador de gás. (mão de obra) | 0.120 | 100.25 | 12.03 |
| % | % | Custos directos complementares | 2 % | 519.80 | 10.40 |
|  |  | Custos directos |  |  | 530.20 |
