# Alojamento para dispositivo de gás

- Propriedade do ficheiro: CYPE INGENIEROS, S.A.
- Formato: FIEBDC-3/2002
- Âmbito geográfico: Moçambique
- Moeda: MZN
- Custos indirectos: 3.00 %
- IVA: 17.00 %

## I Instalações

### IG Gases combustíveis

#### IGW Elementos

**IGW030** Ud Alojamento para dispositivo de gás.
Aro e porta de chapa electrozincada de 400x500 mm.
Critérios considerados na determinação do preço da unidade de obra: O preço não inclui a execução do nicho.
Inclui: Colocação e fixação de aro e porta.
Critério de medição de projecto: Número de unidades previstas, segundo documentação gráfica de Projecto.
Critério de medição de obra: Medir-se-á o número de unidades realmente executadas segundo especificações de Projecto.

| Código | Un | Descrição | Rendimento | Preço | Importância |
|---|---|---|---|---|---|
| mt43cgp060d | Ud | Aro e porta de chapa electrozincada de 400x500 mm. (material) | 1.000 | 2276.56 | 2276.56 |
| mo010 | h | Oficial de 1ª instalador de gás. (mão de obra) | 0.299 | 136.52 | 40.82 |
| mo109 | h | Ajudante de instalador de gás. (mão de obra) | 0.359 | 99.12 | 35.58 |
| % | % | Custos directos complementares | 2 % | 2352.96 | 47.06 |
|  |  | Custos directos |  |  | 2400.02 |
