# Acessório de transição normalizado para ramal de ligação de gás

- Propriedade do ficheiro: CYPE INGENIEROS, S.A.
- Formato: FIEBDC-3/2002
- Âmbito geográfico: Moçambique
- Moeda: MZN
- Custos indirectos: 3.00 %
- IVA: 17.00 %

## I Instalações

### IG Gases combustíveis

#### IGW Elementos

**IGW001** Ud Acessório de transição normalizado para ramal de ligação de gás.
Acessório de transição normalizado para ramal de ligação de gás, com transição de tubo de polietileno de 32 mm para tubo de aço de 1", com ligação monobloco e bainha metálica de protecção da ligação preenchida com resina de poliuretano como protecção anti-humidade.
Inclui: Montagem, ligação e verificação do seu correcto funcionamento.
Critério de medição de projecto: Número de unidades previstas, segundo documentação gráfica de Projecto.
Critério de medição de obra: Medir-se-á o número de unidades realmente executadas segundo especificações de Projecto.

| Código | Un | Descrição | Rendimento | Preço | Importância |
|---|---|---|---|---|---|
| mt43tal010g | Ud | Acessório de transição normalizado para ramal de ligação de gás, com transição de tubo de polietileno de 32 mm para tubo de aço de 1", com ligação monobloco e bainha metálica de protecção da ligação preenchida com resina de poliuretano como protecção anti-humidade. (material) | 1.000 | 3480.12 | 3480.12 |
| mo010 | h | Oficial de 1ª instalador de gás. (mão de obra) | 0.120 | 138.06 | 16.57 |
| mo109 | h | Ajudante de instalador de gás. (mão de obra) | 0.120 | 100.25 | 12.03 |
| % | % | Custos directos complementares | 2 % | 3508.72 | 70.17 |
|  |  | Custos directos |  |  | 3578.89 |
