# Regulador de gases de petróleo liquefeitos (GPL)

- Propriedade do ficheiro: CYPE INGENIEROS, S.A.
- Formato: FIEBDC-3/2002
- Âmbito geográfico: Moçambique
- Moeda: MZN
- Custos indirectos: 3.00 %
- IVA: 17.00 %

## I Instalações

### IG Gases combustíveis

#### IGW Elementos

**IGW005** Ud Regulador de gases de petróleo liquefeitos (GPL).
Regulador de pressão, de 4 kg/h de caudal nominal, de 0,2 a 4 bar de pressão de entrada e 37 mbar de pressão de saída.
Inclui: Montagem, ligação e verificação do seu correcto funcionamento.
Critério de medição de projecto: Número de unidades previstas, segundo documentação gráfica de Projecto.
Critério de medição de obra: Medir-se-á o número de unidades realmente executadas segundo especificações de Projecto.

| Código | Un | Descrição | Rendimento | Preço | Importância |
|---|---|---|---|---|---|
| mt43acr010a | Ud | Regulador de pressão, de 4 kg/h de caudal nominal, de 0,2 a 4 bar de pressão de entrada e 37 mbar de pressão de saída. (material) | 1.000 | 1059.93 | 1059.93 |
| mo010 | h | Oficial de 1ª instalador de gás. (mão de obra) | 0.299 | 136.52 | 40.82 |
| mo109 | h | Ajudante de instalador de gás. (mão de obra) | 0.299 | 99.12 | 29.64 |
| % | % | Custos directos complementares | 2 % | 1130.39 | 22.61 |
|  |  | Custos directos |  |  | 1153.00 |
