# Luminária rectangular com lâmpada LED. Instalação suspensa

- Propriedade do ficheiro: CYPE INGENIEROS, S.A.
- Formato: FIEBDC-3/2002
- Âmbito geográfico: Moçambique
- Moeda: MZN
- Custos indirectos: 3.00 %
- IVA: 17.00 %

## I Instalações

### II Iluminação

#### III Instalação interior

**III152** Ud Luminária rectangular com lâmpada LED. Instalação suspensa.
Luminária rectangular, não regulável, de 1195x295x34 mm, de 40 W, alimentação a 220/240 V e 50-60 Hz, com lâmpada LED não substituível, temperatura de cor 4000 K, óptica formada por reflector revestido com alumínio vaporizado, acabamento alto brilho, de alto rendimento, feixe de luz extensivo 120°, difusor de polimetilmetacrilato (PMMA), aro embelezador de alumínio injectado, acabamento termoesmaltado, de cor branca, sistema de suspensão por cabo de aço, índice unificado de encandeamento menor que 19, índice de reprodução cromática maior de 80, fluxo luminoso 3461 lúmens, grau de protecção IP44. Instalação suspensa.
Inclui: Marcação. Montagem, ligação e verificação do seu correcto funcionamento.
Critério de medição de projecto: Número de unidades previstas, segundo documentação gráfica de Projecto.
Critério de medição de obra: Medir-se-á o número de unidades realmente executadas segundo especificações de Projecto.

| Código | Un | Descrição | Rendimento | Preço | Importância |
|---|---|---|---|---|---|
| mt34plg015c | Ud | Luminária rectangular, não regulável, de 1195x295x34 mm, de 40 W, alimentação a 220/240 V e 50-60 Hz, com lâmpada LED não substituível, temperatura de cor 4000 K, óptica formada por reflector revestido com alumínio vaporizado, acabamento alto brilho, de alto rendimento, feixe de luz extensivo 120°, difusor de polimetilmetacrilato (PMMA), aro embelezador de alumínio injectado, acabamento termoesmaltado, de cor branca, sistema de suspensão por cabo de aço, índice unificado de encandeamento menor que 19, índice de reprodução cromática maior de 80, fluxo luminoso 3461 lúmens, grau de protecção IP44. (material) | 1.000 | 6354.59 | 6354.59 |
| mo003 | h | Oficial de 1ª electricista. (mão de obra) | 0.239 | 138.06 | 33.00 |
| mo102 | h | Ajudante de electricista. (mão de obra) | 0.239 | 100.25 | 23.96 |
| % | % | Custos directos complementares | 2 % | 6411.55 | 128.23 |
|  |  | Custos directos |  |  | 6539.78 |
