# Plafon para exterior

- Propriedade do ficheiro: CYPE INGENIEROS, S.A.
- Formato: FIEBDC-3/2002
- Âmbito geográfico: Moçambique
- Moeda: MZN
- Custos indirectos: 3.00 %
- IVA: 17.00 %

## I Instalações

### II Iluminação

#### IIX Instalação Exterior

**IIX020** Ud Plafon para exterior.
Plafon circular para exterior, de ABS de cor preto, acabamento mate e difusor de policarbonato opalino, grau de protecção IP44, de 300x300x50 mm, de 16 W de potência, alimentação a 220/240 V e 50-60 Hz, com lâmpada LED não substituível, temperatura de cor 4000 K, fluxo luminoso 2100 lúmens. Instalação em superfície. Inclusive elementos de fixação Inclui: Marcação. Montagem, ligação e verificação do seu correcto funcionamento.
Critério de medição de projecto: Número de unidades previstas, segundo documentação gráfica de Projecto.
Critério de medição de obra: Medir-se-á o número de unidades realmente executadas segundo especificações de Projecto.

| Código | Un | Descrição | Rendimento | Preço | Importância |
|---|---|---|---|---|---|
| mt34est151a | Ud | Plafon circular para exterior, de ABS de cor preto, acabamento mate e difusor de policarbonato opalino, grau de protecção IP44, de 300x300x50 mm, de 16 W de potência, alimentação a 220/240 V e 50-60 Hz, com lâmpada LED não substituível, temperatura de cor 4000 K, fluxo luminoso 2100 lúmens, com elementos de fixação. (material) | 1.000 | 3242.52 | 3242.52 |
| mo003 | h | Oficial de 1ª electricista. (mão de obra) | 0.299 | 136.52 | 40.82 |
| mo102 | h | Ajudante de electricista. (mão de obra) | 0.299 | 99.12 | 29.64 |
| % | % | Custos directos complementares | 2 % | 3312.98 | 66.26 |
|  |  | Custos directos |  |  | 3379.24 |
