# Câmara de visita

- Propriedade do ficheiro: CYPE INGENIEROS, S.A.
- Formato: FIEBDC-3/2002
- Âmbito geográfico: Moçambique
- Moeda: MZN
- Custos indirectos: 3.00 %
- IVA: 17.00 %

## I Instalações

### IL Infra-estruturas de telecomunicações

#### ILE Rede de entrada

**ILE012** Ud Câmara de visita.
Câmara de visita CVR2 pré-fabricada de betão armado, de 1200x750x1000 mm, colocada sobre base de betão simples C20/25 (X0(P); D25; S2; Cl 1,0) de 10 cm de espessura, com tampa de ferro fundido dúctil.
Critérios considerados na determinação do preço da unidade de obra: O preço não inclui a escavação nem o enchimento perimetral posterior.
Inclui: Marcação. Eliminação das terras soltas do fundo da escavação. Betonagem e compactação do betão na execução da base. Montagem das peças pré-fabricadas. Ligações de tubos da canalização. Colocação de acessórios. Execução de remates.
Critério de medição de projecto: Número de unidades previstas, segundo documentação gráfica de Projecto.
Critério de medição de obra: Medir-se-á o número de unidades realmente executadas segundo especificações de Projecto.

| Código | Un | Descrição | Rendimento | Preço | Importância |
|---|---|---|---|---|---|
| mt40apt010d | Ud | Câmara de visita CVR2 pré-fabricada de betão armado, de 1200x750x1000 mm. (material) | 1.000 | 11259.29 | 11259.29 |
| mt40apt020b | Ud | Tampa para caixa CVR2 formada por quatro peças triangulares e aro de ferro fundido dúctil, classe D400 segundo NP EN 124. (material) | 1.000 | 47927.54 | 47927.54 |
| mt10hmf020Pa | m³ | Betão simples C20/25 (X0(P); D25; S2; Cl 1,0), fabricado em central, segundo NP EN 206. (material) | 0.158 | 4337.61 | 685.34 |
| mo020 | h | Oficial de 1ª construção. (mão de obra) | 1.024 | 132.85 | 136.04 |
| mo077 | h | Ajudante de construção. (mão de obra) | 0.181 | 99.31 | 17.98 |
| % | % | Custos directos complementares | 2 % | 60026.19 | 1200.52 |
|  |  | Custos directos |  |  | 61226.71 |
