# Caixa de rede colectiva

- Propriedade do ficheiro: CYPE INGENIEROS, S.A.
- Formato: FIEBDC-3/2002
- Âmbito geográfico: Moçambique
- Moeda: MZN
- Custos indirectos: 3.00 %
- IVA: 17.00 %

## I Instalações

### IL Infra-estruturas de telecomunicações

#### ILP Rede colectiva

**ILP025** Ud Caixa de rede colectiva.
Caixa de rede colectiva, para passagem e distribuição de instalações de ITED, de chapa electrozincada, de 830x1070x200 mm. Instalação encastrada. Inclusive fecho com chave, acessórios, peças especiais e fixações.
Critérios considerados na determinação do preço da unidade de obra: O preço não inclui os trabalhos auxiliares de pedreiro para instalações.
Inclui: Marcação. Colocação e fixação das caixas.
Critério de medição de projecto: Número de unidades previstas, segundo documentação gráfica de Projecto.
Critério de medição de obra: Medir-se-á o número de unidades realmente executadas segundo especificações de Projecto.

| Código | Un | Descrição | Rendimento | Preço | Importância |
|---|---|---|---|---|---|
| mt40ipt010q | Ud | Caixa, para passagem e distribuição de instalações de ITED, de chapa electrozincada, de 830x1070x200 mm, com graus de protecção IP54 e IK09 e capacidade nominal de ligação do terminal de terra de 10 mm², para encastrar. Inclusive fecho com chave, acessórios, peças especiais e fixações. (material) | 1.000 | 15108.01 | 15108.01 |
| mo056 | h | Ajudante de instalador de telecomunicações. (mão de obra) | 0.688 | 99.12 | 68.19 |
| % | % | Custos directos complementares | 2 % | 15176.20 | 303.52 |
|  |  | Custos directos |  |  | 15479.72 |
