# Tubagem da rede colectiva

- Propriedade do ficheiro: CYPE INGENIEROS, S.A.
- Formato: FIEBDC-3/2002
- Âmbito geográfico: Moçambique
- Moeda: MZN
- Custos indirectos: 3.00 %
- IVA: 17.00 %

## I Instalações

### IL Infra-estruturas de telecomunicações

#### ILP Rede colectiva

**ILP020** m Tubagem da rede colectiva.
Tubagem da rede colectiva, entre a tubagem de entrada e o ATI, formada por tubo rígido de PVC VD-F de 40 mm de diâmetro exterior, resistência à compressão 1250 N, resistência ao impacto 6 joules, com classificação 4442. Instalação em superfície. Inclusive acessórios, peças especiais e fio guia.
Inclui: Implantação do percurso da canalização. Colocação e fixação dos tubos. Colocação de fio guia.
Critério de medição de projecto: Comprimento medido segundo documentação gráfica de Projecto.
Critério de medição de obra: Medir-se-á o comprimento realmente executado segundo especificações de Projecto.

| Código | Un | Descrição | Rendimento | Preço | Importância |
|---|---|---|---|---|---|
| mt35tpt010oc | m | Tubo rígido de PVC VD-F de 40 mm de diâmetro exterior e 2,5 mm de espessura. Resistência à compressão 1250 N, resistência ao impacto 6 joules, temperatura de trabalho -25°C até 90°C, classificação 4442, segundo NP EN 61386-1 e NP EN 61386-21, com o preço incrementado em 10% relativamente a acessórios e peças especiais. (material) | 1.000 | 485.94 | 485.94 |
| mt40iva030 | m | Fio guia de polipropileno de 3 mm de diâmetro. (material) | 1.200 | 16.40 | 19.68 |
| op00ato010 |  | Aparafusadora. | 1.000 | 0.00 | 0.00 |
| op00mar010 |  | Martelo. | 1.000 | 0.00 | 0.00 |
| op00tal010 |  | Berbequim. | 1.000 | 0.00 | 0.00 |
| mo001 | h | Oficial de 1ª instalador de telecomunicações. (mão de obra) | 0.063 | 138.06 | 8.70 |
| mo056 | h | Ajudante de instalador de telecomunicações. (mão de obra) | 0.060 | 100.25 | 6.02 |
| % | % | Custos directos complementares | 2 % | 520.34 | 10.41 |
|  |  | Custos directos |  |  | 530.75 |
