# Actuador misto KNX

- Propriedade do ficheiro: CYPE INGENIEROS, S.A.
- Formato: FIEBDC-3/2002
- Âmbito geográfico: Moçambique
- Moeda: MZN
- Custos indirectos: 3.00 %
- IVA: 17.00 %

## I Instalações

### IM Domóticas e inmóticas

#### IMK Componentes do sistema KNX

**IMK530** Ud Actuador misto KNX.
Actuador de conmutação para controlo até 6 dispositivos ou até 3 accionamentos de persianas, de 4 módulos, com protocolo de comunicação KNX, de 16 A de intensidade máxima para alimentação a 230 V. Montagem em calha DIN.
Inclui: Montagem e ligação.
Critério de medição de projecto: Número de unidades previstas, segundo documentação gráfica de Projecto.
Critério de medição de obra: Medir-se-á o número de unidades realmente executadas segundo especificações de Projecto.

| Código | Un | Descrição | Rendimento | Preço | Importância |
|---|---|---|---|---|---|
| mt35dat100a | Ud | Actuador de conmutação para controlo até 6 dispositivos ou até 3 accionamentos de persianas, de 4 módulos, com protocolo de comunicação KNX, de 16 A de intensidade máxima para alimentação a 230 V, com borne de ligação e derivação KNX, para montagem em calha DIN. (material) | 1.000 | 15590.70 | 15590.70 |
| mo003 | h | Oficial de 1ª electricista. (mão de obra) | 0.263 | 138.06 | 36.31 |
| mo102 | h | Ajudante de electricista. (mão de obra) | 0.263 | 100.25 | 26.37 |
| mo123 | h | Especialista na colocação em funcionamento de instalações. (mão de obra) | 0.526 | 261.13 | 137.35 |
| % | % | Custos directos complementares | 2 % | 15790.73 | 315.81 |
|  |  | Custos directos |  |  | 16106.54 |
