# Controlador Z-Wave

- Propriedade do ficheiro: CYPE INGENIEROS, S.A.
- Formato: FIEBDC-3/2002
- Âmbito geográfico: Moçambique
- Moeda: MZN
- Custos indirectos: 3.00 %
- IVA: 17.00 %

## I Instalações

### IM Domóticas e inmóticas

#### IMZ Componentes do sistema Z-Wave

**IMZ010** Ud Controlador Z-Wave.
Controlador Z-Wave Plus, com comunicação com o router via cabo bus, de 137x137x29 mm, frequência de funcionamento 868,42 MHz, alcance máximo 30 m, para alimentação a 100/265 V e 50/60 Hz de frequência com fonte de alimentação de 5 Vcc e 2 A, consumo eléctrico 1,5 W, controlável desde smartphone ou tablet, com CPU Samsung ARM9, processador ARM Cortex A8 a 1 GHz, memória RAM DDR3 de 512 Mb, memória eMMC de 4 Gb, sistema operativo Linux, 1 porta Ethernet, 2 portas USB, 4 portas RJ11, coluna e microfone.
Inclui: Colocação. Ligação e verificação do seu correcto funcionamento.
Critério de medição de projecto: Número de unidades previstas, segundo documentação gráfica de Projecto.
Critério de medição de obra: Medir-se-á o número de unidades realmente executadas segundo especificações de Projecto.

| Código | Un | Descrição | Rendimento | Preço | Importância |
|---|---|---|---|---|---|
| mt35dzo020a | Ud | Controlador Z-Wave Plus, com comunicação com o router via cabo bus, de 137x137x29 mm, frequência de funcionamento 868,42 MHz, alcance máximo 30 m, para alimentação a 100/265 V e 50/60 Hz de frequência com fonte de alimentação de 5 Vcc e 2 A, consumo eléctrico 1,5 W, controlável desde smartphone ou tablet, com CPU Samsung ARM9, processador ARM Cortex A8 a 1 GHz, memória RAM DDR3 de 512 Mb, memória eMMC de 4 Gb, sistema operativo Linux, 1 porta Ethernet, 2 portas USB, 4 portas RJ11, coluna e microfone. (material) | 1.000 | 27650.97 | 27650.97 |
| mo123 | h | Especialista na colocação em funcionamento de instalações. (mão de obra) | 0.478 | 261.13 | 124.82 |
| % | % | Custos directos complementares | 2 % | 27775.79 | 555.52 |
|  |  | Custos directos |  |  | 28331.31 |
