# Tomada de corrente Z-Wave

- Propriedade do ficheiro: CYPE INGENIEROS, S.A.
- Formato: FIEBDC-3/2002
- Âmbito geográfico: Moçambique
- Moeda: MZN
- Custos indirectos: 3.00 %
- IVA: 17.00 %

## I Instalações

### IM Domóticas e inmóticas

#### IMZ Componentes do sistema Z-Wave

**IMZ020** Ud Tomada de corrente Z-Wave.
Tomada de corrente on/off com medição de consumo Z-Wave Plus, frequência de funcionamento 868,42 MHz, com contacto de terra (2P+T), tipo Schuko, grau de protecção IP44, segundo IEC 60439, tensão atribuída 230 V, potência máxima 3500 W, com led indicador de estado e tampa abatível.
Inclui: Colocação. Ligação e verificação do seu correcto funcionamento.
Critério de medição de projecto: Número de unidades previstas, segundo documentação gráfica de Projecto.
Critério de medição de obra: Medir-se-á o número de unidades realmente executadas segundo especificações de Projecto.

| Código | Un | Descrição | Rendimento | Preço | Importância |
|---|---|---|---|---|---|
| mt35dzt030a | Ud | Tomada de corrente on/off com medição de consumo Z-Wave Plus, frequência de funcionamento 868,42 MHz, com contacto de terra (2P+T), tipo Schuko, grau de protecção IP44, segundo IEC 60439, tensão atribuída 230 V, potência máxima 3500 W, com led indicador de estado e tampa abatível. (material) | 1.000 | 5633.27 | 5633.27 |
| mo123 | h | Especialista na colocação em funcionamento de instalações. (mão de obra) | 0.239 | 261.13 | 62.41 |
| % | % | Custos directos complementares | 2 % | 5695.68 | 113.91 |
|  |  | Custos directos |  |  | 5809.59 |
