# Módulo interruptor Z-Wave

- Propriedade do ficheiro: CYPE INGENIEROS, S.A.
- Formato: FIEBDC-3/2002
- Âmbito geográfico: Moçambique
- Moeda: MZN
- Custos indirectos: 3.00 %
- IVA: 17.00 %

## I Instalações

### IM Domóticas e inmóticas

#### IMZ Componentes do sistema Z-Wave

**IMZ030** Ud Módulo interruptor Z-Wave.
Módulo interruptor com contacto livre de tensão e medição de consumo Z-Wave Plus, de 41,8x36,8x15,4 mm, frequência de funcionamento 868,42 MHz, para alimentação a 110/230 V e 50/60 Hz de frequência ou a 24/30 Vcc, intensidade máxima 10 A, consumo eléctrico 0,4 W.
Inclui: Colocação. Montagem, ligação e verificação do seu correcto funcionamento.
Critério de medição de projecto: Número de unidades previstas, segundo documentação gráfica de Projecto.
Critério de medição de obra: Medir-se-á o número de unidades realmente executadas segundo especificações de Projecto.

| Código | Un | Descrição | Rendimento | Preço | Importância |
|---|---|---|---|---|---|
| mt35dzi020a | Ud | Módulo interruptor com contacto livre de tensão e medição de consumo Z-Wave Plus, de 41,8x36,8x15,4 mm, frequência de funcionamento 868,42 MHz, para alimentação a 110/230 V e 50/60 Hz de frequência ou a 24/30 Vcc, intensidade máxima 10 A, consumo eléctrico 0,4 W, segundo NP EN 60669-2-1. (material) | 1.000 | 6423.24 | 6423.24 |
| mo123 | h | Especialista na colocação em funcionamento de instalações. (mão de obra) | 0.239 | 261.13 | 62.41 |
| % | % | Custos directos complementares | 2 % | 6485.65 | 129.71 |
|  |  | Custos directos |  |  | 6615.36 |
