# Controlador Z-Wave

- Propriedade do ficheiro: CYPE INGENIEROS, S.A.
- Formato: FIEBDC-3/2002
- Âmbito geográfico: Moçambique
- Moeda: MZN
- Custos indirectos: 3.00 %
- IVA: 17.00 %

## I Instalações

### IM Domóticas e inmóticas

#### IMZ Componentes do sistema Z-Wave

**IMZ010** Ud Controlador Z-Wave.
Controlador Z-Wave Plus, com comunicação com o router via Wi-Fi, para o controlo até 40 dispositivos Z-Wave, 20 simulações e 1 câmara IP, de 178x110x31 mm, frequência de funcionamento 868,42 MHz, para alimentação a 230 V e 50/60 Hz de frequência com fonte de alimentação de 5 Vcc e 1 A, controlável desde smartphone ou tablet, com processador ARM Cortex A7 a 900 MHz, memória RAM DDR3 de 512 Mb, memória eMMC de 4 Gb e 1 porta USB, compatível com Amazon Alexa, Google Assistant e IFTTT.
Inclui: Colocação. Ligação e verificação do seu correcto funcionamento.
Critério de medição de projecto: Número de unidades previstas, segundo documentação gráfica de Projecto.
Critério de medição de obra: Medir-se-á o número de unidades realmente executadas segundo especificações de Projecto.

| Código | Un | Descrição | Rendimento | Preço | Importância |
|---|---|---|---|---|---|
| mt35dzo010a | Ud | Controlador Z-Wave Plus, com comunicação com o router via Wi-Fi, para o controlo até 40 dispositivos Z-Wave, 20 simulações e 1 câmara IP, de 178x110x31 mm, frequência de funcionamento 868,42 MHz, para alimentação a 230 V e 50/60 Hz de frequência com fonte de alimentação de 5 Vcc e 1 A, controlável desde smartphone ou tablet, com processador ARM Cortex A7 a 900 MHz, memória RAM DDR3 de 512 Mb, memória eMMC de 4 Gb e 1 porta USB, compatível com Amazon Alexa, Google Assistant e IFTTT. (material) | 1.000 | 16080.68 | 16080.68 |
| mo123 | h | Especialista na colocação em funcionamento de instalações. (mão de obra) | 0.478 | 261.13 | 124.82 |
| % | % | Custos directos complementares | 2 % | 16205.50 | 324.11 |
|  |  | Custos directos |  |  | 16529.61 |
