# Sensor de radão

- Propriedade do ficheiro: CYPE INGENIEROS, S.A.
- Formato: FIEBDC-3/2002
- Âmbito geográfico: Moçambique
- Moeda: MZN
- Custos indirectos: 3.00 %
- IVA: 17.00 %

## I Instalações

### IN Protecção contra o radão

#### INC Sistemas de controlo automático

**INC010** Ud Sensor de radão.
Sensor de radão, de 60x80x45 mm, com alimentação por cabo a 12 Vcc, intervalo de medição entre 0 e 100000 Bq/m³, com saída analógica 0-10 V. Inclusive elementos de fixação.
Inclui: Colocação e fixação. Ligação e verificação do seu correcto funcionamento.
Critério de medição de projecto: Número de unidades previstas, segundo documentação gráfica de Projecto.
Critério de medição de obra: Medir-se-á o número de unidades realmente executadas segundo especificações de Projecto.

| Código | Un | Descrição | Rendimento | Preço | Importância |
|---|---|---|---|---|---|
| mt41srd010a | Ud | Sensor de radão, de 60x80x45 mm, com alimentação por cabo a 12 Vcc, intervalo de medição entre 0 e 100000 Bq/m³, com saída analógica 0-10 V, com elementos de fixação. (material) | 1.000 | 66307.99 | 66307.99 |
| op00ato010 |  | Aparafusadora. | 1.000 | 0.00 | 0.00 |
| op00mar010 |  | Martelo. | 1.000 | 0.00 | 0.00 |
| op00tal010 |  | Berbequim. | 1.000 | 0.00 | 0.00 |
| mo011 | h | Oficial de 1ª montador. (mão de obra) | 0.146 | 136.52 | 19.93 |
| mo080 | h | Ajudante de montador. (mão de obra) | 0.146 | 99.31 | 14.50 |
| % | % | Custos directos complementares | 2 % | 66342.42 | 1326.85 |
|  |  | Custos directos |  |  | 67669.27 |
