# Luminária de emergência com lâmpada LED, em zonas comuns

- Propriedade do ficheiro: CYPE INGENIEROS, S.A.
- Formato: FIEBDC-3/2002
- Âmbito geográfico: Moçambique
- Moeda: MZN
- Custos indirectos: 3.00 %
- IVA: 17.00 %

## I Instalações

### IO Contra incêndios

#### IOA Iluminação de emergência

**IOA021** Ud Luminária de emergência com lâmpada LED, em zonas comuns.
Luminária de emergência permanente ou não permanente, com autoteste e possibilidade de controlo centralizado, de 4 W, com lâmpada LED não substituível, fluxo luminoso 350 lúmens, carcaça de 210x110x41 mm, isolamento classe II, graus de protecção IP42 e IK07, com baterias de Ni-Cd, autonomia de 1 h, alimentação a 220/240 V e 50-60 Hz e piloto luminoso indicador de carga cor verde, em zonas comuns. Instalação em superfície. Inclusive acessórios e elementos de fixação.
Inclui: Marcação. Fixação e nivelação. Montagem, ligação e verificação do seu correcto funcionamento.
Critério de medição de projecto: Número de unidades previstas, segundo documentação gráfica de Projecto.
Critério de medição de obra: Medir-se-á o número de unidades realmente executadas segundo especificações de Projecto.

| Código | Un | Descrição | Rendimento | Preço | Importância |
|---|---|---|---|---|---|
| mt34aem114e | Ud | Luminária de emergência permanente ou não permanente, com autoteste e possibilidade de controlo centralizado, de 4 W, com lâmpada LED não substituível, fluxo luminoso 350 lúmens, carcaça de 210x110x41 mm, isolamento classe II, graus de protecção IP42 e IK07, com baterias de Ni-Cd, autonomia de 1 h, alimentação a 220/240 V e 50-60 Hz e piloto luminoso indicador de carga cor verde. Inclusive acessórios e elementos de fixação. (material) | 1.000 | 14760.88 | 14760.88 |
| mo003 | h | Oficial de 1ª electricista. (mão de obra) | 0.179 | 136.52 | 24.44 |
| mo102 | h | Ajudante de electricista. (mão de obra) | 0.179 | 99.12 | 17.74 |
| % | % | Custos directos complementares | 2 % | 14803.06 | 296.06 |
|  |  | Custos directos |  |  | 15099.12 |
