# Luminária de emergência com lâmpada LED, em zonas comuns

- Propriedade do ficheiro: CYPE INGENIEROS, S.A.
- Formato: FIEBDC-3/2002
- Âmbito geográfico: Moçambique
- Moeda: MZN
- Custos indirectos: 3.00 %
- IVA: 17.00 %

## I Instalações

### IO Contra incêndios

#### IOA Iluminação de emergência

**IOA021** Ud Luminária de emergência com lâmpada LED, em zonas comuns.
Luminária de emergência, de 1,3 W, com lâmpada LED não substituível, fluxo luminoso 50 lúmens, carcaça de 210x110x41 mm, isolamento classe II, graus de protecção IP42 e IK07, com baterias de Ni-Cd, autonomia de 1 h, alimentação a 220/240 V e 50-60 Hz e piloto luminoso indicador de carga cor verde, em zonas comuns. Instalação em superfície. Inclusive acessórios e elementos de fixação.
Inclui: Marcação. Fixação e nivelação. Montagem, ligação e verificação do seu correcto funcionamento.
Critério de medição de projecto: Número de unidades previstas, segundo documentação gráfica de Projecto.
Critério de medição de obra: Medir-se-á o número de unidades realmente executadas segundo especificações de Projecto.

| Código | Un | Descrição | Rendimento | Preço | Importância |
|---|---|---|---|---|---|
| mt34aem111a | Ud | Luminária de emergência, de 1,3 W, com lâmpada LED não substituível, fluxo luminoso 50 lúmens, carcaça de 210x110x41 mm, isolamento classe II, graus de protecção IP42 e IK07, com baterias de Ni-Cd, autonomia de 1 h, alimentação a 220/240 V e 50-60 Hz e piloto luminoso indicador de carga cor verde. Inclusive acessórios e elementos de fixação. (material) | 1.000 | 3775.22 | 3775.22 |
| mo003 | h | Oficial de 1ª electricista. (mão de obra) | 0.179 | 136.52 | 24.44 |
| mo102 | h | Ajudante de electricista. (mão de obra) | 0.179 | 99.12 | 17.74 |
| % | % | Custos directos complementares | 2 % | 3817.40 | 76.35 |
|  |  | Custos directos |  |  | 3893.75 |
