# Grelha anti-vandalismo para luminária de emergência

- Propriedade do ficheiro: CYPE INGENIEROS, S.A.
- Formato: FIEBDC-3/2002
- Âmbito geográfico: Moçambique
- Moeda: MZN
- Custos indirectos: 3.00 %
- IVA: 17.00 %

## I Instalações

### IO Contra incêndios

#### IOA Iluminação de emergência

**IOA025** Ud Grelha anti-vandalismo para luminária de emergência.
Grelha anti-vandalismo de alumínio, de 250x150x90 mm, para luminária de emergência. Inclusive elementos de fixação.
Inclui: Fixação e nivelação.
Critério de medição de projecto: Número de unidades previstas, segundo documentação gráfica de Projecto.
Critério de medição de obra: Medir-se-á o número de unidades realmente executadas segundo especificações de Projecto.

| Código | Un | Descrição | Rendimento | Preço | Importância |
|---|---|---|---|---|---|
| mt34aem060a | Ud | Grelha anti-vandalismo de alumínio, de 250x150x90 mm, para luminária de emergência. Inclusive elementos de fixação. (material) | 1.000 | 2294.69 | 2294.69 |
| op00ato010 |  | Aparafusadora. | 1.000 | 0.00 | 0.00 |
| op00mar010 |  | Martelo. | 1.000 | 0.00 | 0.00 |
| op00tal010 |  | Berbequim. | 1.000 | 0.00 | 0.00 |
| mo003 | h | Oficial de 1ª electricista. (mão de obra) | 0.120 | 138.06 | 16.57 |
| mo102 | h | Ajudante de electricista. (mão de obra) | 0.120 | 100.25 | 12.03 |
| % | % | Custos directos complementares | 2 % | 2323.29 | 46.47 |
|  |  | Custos directos |  |  | 2369.76 |
