# Rede de distribuição de água

- Propriedade do ficheiro: CYPE INGENIEROS, S.A.
- Formato: FIEBDC-3/2002
- Âmbito geográfico: Moçambique
- Moeda: MZN
- Custos indirectos: 3.00 %
- IVA: 17.00 %

## I Instalações

### IO Contra incêndios

#### IOB Redes de incêndio armadas

**IOB022** m Rede de distribuição de água.
Rede aérea de distribuição de água para abastecimento dos equipamentos de extinção de incêndios, formada por tubagem de aço preto com soldadura longitudinal, de 1" DN 25 mm de diâmetro, união roscada, sem isolamento térmico, que arranca da fonte de abastecimento de água até cada equipamento de extinção de incêndios. Inclusive material auxiliar para montagem e fixação, acessórios e peças especiais, demão de primário antioxidante de pelo menos 50 microns de espessura, e duas demãos de esmalte vermelho de pelo menos 40 microns de espessura cada uma.
Inclui: Marcação do traçado da tubagem e da localização dos elementos de fixação. Disposição de tubos. Fixação do material auxiliar para montagem e fixação à obra. Raspagem e limpeza de óxidos. Aplicação de primário antioxidante e esmalte. Colocação de tubos.
Critério de medição de projecto: Comprimento medido segundo documentação gráfica de Projecto.
Critério de medição de obra: Medir-se-á o comprimento realmente executado segundo especificações de Projecto.

| Código | Un | Descrição | Rendimento | Preço | Importância |
|---|---|---|---|---|---|
| mt08tan330d | Ud | Material auxiliar para montagem e fixação das tubagens de aço, de 1" DN 25 mm. (material) | 1.000 | 29.49 | 29.49 |
| mt08tan010dd | m | Tubo de aço preto, com soldadura longitudinal por resistência eléctrica, série M, de 1" DN 25 mm de diâmetro e 3,2 mm de espessura, segundo NP EN 10255, com o preço incrementado em 15% relativamente a acessórios e peças especiais. (material) | 1.000 | 283.41 | 283.41 |
| mt27pfi030 | kg | Primário antioxidante com poliuretano. (material) | 0.014 | 888.43 | 12.44 |
| mt27ess010e | kg | Esmalte sintético, cor vermelho RAL 3000, para aplicar sobre superfícies metálicas, aspecto brilhante. (material) | 0.029 | 676.53 | 19.62 |
| mo008 | h | Oficial de 1ª canalizador. (mão de obra) | 0.337 | 136.52 | 46.01 |
| mo107 | h | Ajudante de canalizador. (mão de obra) | 0.367 | 99.12 | 36.38 |
| mo038 | h | Oficial de 1ª pintor. (mão de obra) | 0.060 | 132.85 | 7.97 |
| % | % | Custos directos complementares | 2 % | 435.32 | 8.71 |
|  |  | Custos directos |  |  | 444.03 |
