# Caixa de derivação

- Propriedade do ficheiro: CYPE INGENIEROS, S.A.
- Formato: FIEBDC-3/2002
- Âmbito geográfico: Moçambique
- Moeda: MZN
- Custos indirectos: 3.00 %
- IVA: 17.00 %

## I Instalações

### IO Contra incêndios

#### IOD Detecção e alarme

**IOD025** Ud Caixa de derivação.
Caixa de derivação cega, rectangular, de 100x50x45 mm, com 6 entradas cunhadas e tampa amovível com garras metálicas. Instalação encastrada. Inclusive dispositivos de ligação.
Critérios considerados na determinação do preço da unidade de obra: O preço não inclui os trabalhos auxiliares de pedreiro para instalações.
Inclui: Marcação. Fixação ao paramento. Montagem, ligação e verificação do seu correcto funcionamento.
Critério de medição de projecto: Número de unidades previstas, segundo documentação gráfica de Projecto.
Critério de medição de obra: Medir-se-á o número de unidades realmente executadas segundo especificações de Projecto.

| Código | Un | Descrição | Rendimento | Preço | Importância |
|---|---|---|---|---|---|
| mt35caj021a | Ud | Caixa de derivação cega, rectangular, de 100x50x45 mm, com 6 entradas cunhadas e tampa amovível com garras metálicas, para encastrar. Inclusive dispositivos de ligação. (material) | 1.000 | 71.26 | 71.26 |
| mo006 | h | Oficial de 1ª instalador de redes e equipamentos de detecção e segurança. (mão de obra) | 0.120 | 136.52 | 16.38 |
| mo105 | h | Ajudante de instalador de redes e equipamentos de detecção e segurança. (mão de obra) | 0.120 | 99.12 | 11.89 |
| % | % | Custos directos complementares | 2 % | 99.53 | 1.99 |
|  |  | Custos directos |  |  | 101.52 |
