# Piloto de sinalização remota

- Propriedade do ficheiro: CYPE INGENIEROS, S.A.
- Formato: FIEBDC-3/2002
- Âmbito geográfico: Moçambique
- Moeda: MZN
- Custos indirectos: 3.00 %
- IVA: 17.00 %

## I Instalações

### IO Contra incêndios

#### IOD Detecção e alarme

**IOD003** Ud Piloto de sinalização remota.
Piloto de sinalização remota, de ABS cor branca, para alimentação de 5 a 12 Vcc, com duplo led cor vermelho. Inclusive elementos de fixação.
Inclui: Marcação. Fixação ao paramento. Montagem, ligação e verificação do seu correcto funcionamento.
Critério de medição de projecto: Número de unidades previstas, segundo documentação gráfica de Projecto.
Critério de medição de obra: Medir-se-á o número de unidades realmente executadas segundo especificações de Projecto.

| Código | Un | Descrição | Rendimento | Preço | Importância |
|---|---|---|---|---|---|
| mt41pig090 | Ud | Piloto de sinalização remota, de ABS cor branca, para alimentação de 5 a 12 Vcc, com duplo led cor vermelho. Inclusive elementos de fixação. (material) | 1.000 | 1198.18 | 1198.18 |
| mo006 | h | Oficial de 1ª instalador de redes e equipamentos de detecção e segurança. (mão de obra) | 0.598 | 136.52 | 81.64 |
| mo105 | h | Ajudante de instalador de redes e equipamentos de detecção e segurança. (mão de obra) | 0.598 | 99.12 | 59.27 |
| % | % | Custos directos complementares | 2 % | 1339.09 | 26.78 |
|  |  | Custos directos |  |  | 1365.87 |
