# Detector linear de fumo, convencional

- Propriedade do ficheiro: CYPE INGENIEROS, S.A.
- Formato: FIEBDC-3/2002
- Âmbito geográfico: Moçambique
- Moeda: MZN
- Custos indirectos: 3.00 %
- IVA: 17.00 %

## I Instalações

### IO Contra incêndios

#### IOD Detecção e alarme

**IOD009** Ud Detector linear de fumo, convencional.
Detector linear de fumo, de infravermelhos, convencional, com reflector, para uma cobertura máxima de 50 m de comprimento e 15 m de largura, composto por unidade emissora/receptora e elemento reflector, para alimentação de 10,2 a 24 Vcc, com led indicador de acção. Inclusive elementos de fixação.
Inclui: Marcação. Fixação ao paramento. Montagem, ligação e verificação do seu correcto funcionamento.
Critério de medição de projecto: Número de unidades previstas, segundo documentação gráfica de Projecto.
Critério de medição de obra: Medir-se-á o número de unidades realmente executadas segundo especificações de Projecto.

| Código | Un | Descrição | Rendimento | Preço | Importância |
|---|---|---|---|---|---|
| mt41pig180a | Ud | Detector linear de fumo, de infravermelhos, convencional, com reflector, para uma cobertura máxima de 50 m de comprimento e 15 m de largura, composto por unidade emissora/receptora e elemento reflector, para alimentação de 10,2 a 24 Vcc, com led indicador de acção, segundo EN 54-12. Inclusive elementos de fixação. (material) | 1.000 | 58696.02 | 58696.02 |
| mo006 | h | Oficial de 1ª instalador de redes e equipamentos de detecção e segurança. (mão de obra) | 1.196 | 136.52 | 163.28 |
| mo105 | h | Ajudante de instalador de redes e equipamentos de detecção e segurança. (mão de obra) | 1.196 | 99.12 | 118.55 |
| % | % | Custos directos complementares | 2 % | 58977.85 | 1179.56 |
|  |  | Custos directos |  |  | 60157.41 |
