# Central de detecção automática de incêndios, analógica

- Propriedade do ficheiro: CYPE INGENIEROS, S.A.
- Formato: FIEBDC-3/2002
- Âmbito geográfico: Moçambique
- Moeda: MZN
- Custos indirectos: 3.00 %
- IVA: 17.00 %

## I Instalações

### IO Contra incêndios

#### IOD Detecção e alarme

**IOD100** Ud Central de detecção automática de incêndios, analógica.
Central de detecção automática de incêndios, analógica, multi-processada, de 1 laço de detecção, de 128 direcções de capacidade máxima, com caixa metálica e tampa de ABS, com módulo de alimentação, rectificador de corrente e carregador de bateria, módulo de controlo com display retroiluminado, leds indicadores de alarme e avaria, teclado de membrana de acesso a menu de controlo e programação, registo histórico das últimas 1000 incidências, até 1 zonas totalmente programáveis e interface USB para a comunicação de dados, a programação e a manutenção remota, com módulo de supervisão de sirene.
Inclui: Marcação. Fixação ao paramento. Colocação das baterias. Montagem, ligação e verificação do seu correcto funcionamento.
Critério de medição de projecto: Número de unidades previstas, segundo documentação gráfica de Projecto.
Critério de medição de obra: Medir-se-á o número de unidades realmente executadas segundo especificações de Projecto.

| Código | Un | Descrição | Rendimento | Preço | Importância |
|---|---|---|---|---|---|
| mt41pig500a | Ud | Central de detecção automática de incêndios, analógica, multi-processada, de 1 laço de detecção, de 128 direcções de capacidade máxima, com caixa metálica e tampa de ABS, com módulo de alimentação, rectificador de corrente e carregador de bateria, módulo de controlo com display retroiluminado, leds indicadores de alarme e avaria, teclado de membrana de acesso a menu de controlo e programação, registo histórico das últimas 1000 incidências, até 1 zonas totalmente programáveis e interface USB para a comunicação de dados, a programação e a manutenção remota, segundo EN 54-2 e NP EN 54-4. (material) | 1.000 | 74756.23 | 74756.23 |
| mt41rte030d | Ud | Bateria de 12 V e 7 Ah. (material) | 2.000 | 2339.06 | 4678.12 |
| mt41pig032 | Ud | Módulo de supervisão de sirene ou campainha. (material) | 1.000 | 755.97 | 755.97 |
| mo006 | h | Oficial de 1ª instalador de redes e equipamentos de detecção e segurança. (mão de obra) | 3.708 | 138.06 | 511.93 |
| mo105 | h | Ajudante de instalador de redes e equipamentos de detecção e segurança. (mão de obra) | 3.708 | 100.25 | 371.73 |
| % | % | Custos directos complementares | 2 % | 81073.98 | 1621.48 |
|  |  | Custos directos |  |  | 82695.46 |
