# Protecção passiva contra incêndios de elemento estrutural de madeira, com tinta intumescente

- Propriedade do ficheiro: CYPE INGENIEROS, S.A.
- Formato: FIEBDC-3/2002
- Âmbito geográfico: Moçambique
- Moeda: MZN
- Custos indirectos: 3.00 %
- IVA: 17.00 %

## I Instalações

### IO Contra incêndios

#### IOR Protecção passiva contra incêndios: estruturas

**IOR150** m² Protecção passiva contra incêndios de elemento estrutural de madeira, com tinta intumescente.
Protecção passiva contra incêndios de vigota de madeira de dimensão mínima maior de 90 mm, através da aplicação de uma demão de tinta intumescente para interior, à base de copolímeros acrílicos e vinílicos, cor branca, acabamento mate, (rendimento: 0,95 kg/m²), com uma resistência ao fogo de 30 minutos, segundo NP EN 1363-1.
Critérios considerados na determinação do preço da unidade de obra: O preço não inclui a preparação do suporte.
Inclui: Limpeza da superfície suporte. Aplicação da demão de acabamento.
Critério de medição de projecto: Superfície medida segundo documentação gráfica de Projecto.
Critério de medição de obra: Medir-se-á a superfície realmente executada segundo especificações de Projecto.

| Código | Un | Descrição | Rendimento | Preço | Importância |
|---|---|---|---|---|---|
| mt27pwj020a | kg | Tinta intumescente para interior, à base de copolímeros acrílicos e vinílicos, cor branca, acabamento mate, com um conteúdo de compostos orgânicos voláteis (COV) < 140 g/l, para aplicar com trincha, rolo ou pistola. (material) | 0.950 | 2281.05 | 2167.00 |
| op00tal020 |  | Berbequim com misturador. | 1.000 | 0.00 | 0.00 |
| mo038 | h | Oficial de 1ª pintor. (mão de obra) | 0.157 | 140.25 | 22.02 |
| % | % | Custos directos complementares | 2 % | 2189.02 | 43.78 |
|  |  | Custos directos |  |  | 2232.80 |
