# Sprinkler decorativo

- Propriedade do ficheiro: CYPE INGENIEROS, S.A.
- Formato: FIEBDC-3/2002
- Âmbito geográfico: Moçambique
- Moeda: MZN
- Custos indirectos: 3.00 %
- IVA: 17.00 %

## I Instalações

### IO Contra incêndios

#### IOT Sistemas de extinção fixos

**IOT034** Ud Sprinkler decorativo.
Sprinkler automático pendente embebido, resposta normal com ampola fusível de vidro frágil de 5 mm de diâmetro e dissolução alcoólica de cor vermelho, ruptura a 68°C, de 1/2" DN 15 mm de diâmetro de rosca, constante de descarga K de 80 (métrico), pressão de trabalho 12 bar, acabamento lacado cor bronze, com embelezador para encastrar. Instalação encastrada. Inclusive acessórios e peças especiais para ligação à rede de distribuição de água.
Critérios considerados na determinação do preço da unidade de obra: O preço não inclui os trabalhos auxiliares de pedreiro para instalações.
Inclui: Marcação. Montagem, ligação e verificação do seu correcto funcionamento.
Critério de medição de projecto: Número de unidades previstas, segundo documentação gráfica de Projecto.
Critério de medição de obra: Medir-se-á o número de unidades realmente executadas segundo especificações de Projecto.

| Código | Un | Descrição | Rendimento | Preço | Importância |
|---|---|---|---|---|---|
| mt41roc030aa | Ud | Sprinkler automático pendente embebido, resposta normal com ampola fusível de vidro frágil de 5 mm de diâmetro e dissolução alcoólica de cor vermelho, ruptura a 68°C, de 1/2" DN 15 mm de diâmetro de rosca, constante de descarga K de 80 (métrico), pressão de trabalho 12 bar, acabamento lacado cor bronze, segundo EN 12259-1. (material) | 1.000 | 687.26 | 687.26 |
| mt41roc016m | Ud | Embelezador para encastrar, acabamento lacado cor bronze, para sprinkler automático de 1/2" DN 15 mm de diâmetro de rosca. (material) | 1.000 | 147.26 | 147.26 |
| mt41roc500 | Ud | Acessórios e peças especiais para ligação de sprinkler a rede de distribuição de água. (material) | 1.000 | 261.39 | 261.39 |
| mo008 | h | Oficial de 1ª canalizador. (mão de obra) | 0.299 | 138.06 | 41.28 |
| mo107 | h | Ajudante de canalizador. (mão de obra) | 0.299 | 100.25 | 29.97 |
| % | % | Custos directos complementares | 2 % | 1167.16 | 23.34 |
|  |  | Custos directos |  |  | 1190.50 |
