# Detector de fluxo

- Propriedade do ficheiro: CYPE INGENIEROS, S.A.
- Formato: FIEBDC-3/2002
- Âmbito geográfico: Moçambique
- Moeda: MZN
- Custos indirectos: 3.00 %
- IVA: 17.00 %

## I Instalações

### IO Contra incêndios

#### IOT Sistemas de extinção fixos

**IOT020** Ud Detector de fluxo.
Detector de fluxo tipo paleta com atraso até 90 segundos e dois contactos NA/NC, de 3" DN 80 mm de diâmetro, para uma pressão máxima de funcionamento de 31 bar. Inclusive tubo protector e cabos eléctricos.
Inclui: Marcação do traçado da tubagem e da localização do detector. Colocação e fixação de tubos. Colocação do elemento. Colocação de cabos. Montagem, ligação e verificação do seu correcto funcionamento.
Critério de medição de projecto: Número de unidades previstas, segundo documentação gráfica de Projecto.
Critério de medição de obra: Medir-se-á o número de unidades realmente executadas segundo especificações de Projecto.

| Código | Un | Descrição | Rendimento | Preço | Importância |
|---|---|---|---|---|---|
| mt41dfr010f | Ud | Detector de fluxo tipo paleta com atraso até 90 segundos e dois contactos NA/NC, de 3" DN 80 mm de diâmetro, para uma pressão máxima de funcionamento de 31 bar, segundo EN 12259-5. (material) | 1.000 | 15218.32 | 15218.32 |
| mt35tpt010ke | m | Tubo rígido de PVC VD-F de 16 mm de diâmetro exterior e 1,3 mm de espessura. Resistência à compressão 1250 N, resistência ao impacto 6 joules, temperatura de trabalho -25°C até 90°C, classificação 4442, segundo NP EN 61386-1 e NP EN 61386-21, com o preço incrementado em 20% relativamente a acessórios e peças especiais. (material) | 5.000 | 168.75 | 843.75 |
| mt35cep010aa | m | Cabo unipolar H07V-U, sendo a sua tensão atribuída de 450/750 V, reacção ao fogo classe Eca segundo NP EN 50575, com condutor unifilar de cobre classe 1 de 1,5 mm² de secção, com isolamento de PVC. Segundo NP 2356-3. (material) | 10.000 | 7.50 | 75.00 |
| mo008 | h | Oficial de 1ª canalizador. (mão de obra) | 0.598 | 136.52 | 81.64 |
| mo107 | h | Ajudante de canalizador. (mão de obra) | 0.598 | 99.12 | 59.27 |
| mo003 | h | Oficial de 1ª electricista. (mão de obra) | 0.299 | 136.52 | 40.82 |
| mo102 | h | Ajudante de electricista. (mão de obra) | 0.299 | 99.12 | 29.64 |
| % | % | Custos directos complementares | 2 % | 16348.44 | 326.97 |
|  |  | Custos directos |  |  | 16675.41 |
