# Tubo de queda à vista de peças cerâmicas

- Propriedade do ficheiro: CYPE INGENIEROS, S.A.
- Formato: FIEBDC-3/2002
- Âmbito geográfico: Moçambique
- Moeda: MZN
- Custos indirectos: 3.00 %
- IVA: 17.00 %

## I Instalações

### IS Drenagem de águas

#### ISB Tubos de queda

**ISB022** m Tubo de queda à vista de peças cerâmicas.
Tubo de queda da rede de drenagem de águas pluviais, formada por tubos cónicos de barro cozido, colocados com argamassa de cimento, confeccionada em obra, dosificação 1:5. Inclusive material auxiliar para montagem e fixação, acessórios e peças especiais.
Inclui: Marcação do traçado do tubo de queda e da localização dos elementos de fixação. Disposição doa tubos. Fixação do material auxiliar para montagem e fixação à obra. Montagem, ligação e verificação do seu correcto funcionamento.
Critério de medição de projecto: Comprimento medido segundo documentação gráfica de Projecto.
Critério de medição de obra: Medir-se-á o comprimento realmente executado segundo especificações de Projecto.

| Código | Un | Descrição | Rendimento | Preço | Importância |
|---|---|---|---|---|---|
| mt36cba020a | Ud | Tubo cónico de barro cozido, para tubo de queda circular, de 27 cm de comprimento. (material) | 5.500 | 309.76 | 1703.68 |
| mt36cba021 | Ud | Acessório de fixação para tubo cónico de barro cozido. (material) | 2.000 | 537.81 | 1075.62 |
| mt08aaa010a | m³ | Água. (material) | 0.006 | 68.32 | 0.41 |
| mt01arg005a | t | Areia de pedreira, para argamassa preparada em obra. (material) | 0.016 | 713.98 | 11.42 |
| mt08cem000n | kg | Cimento cinzento em sacos. (material) | 3.000 | 5.62 | 16.86 |
| mq06hor010 | h | Betoneira eléctrica com uma capacidade de amassadura de 160 l. (equipamento) | 0.008 | 122.29 | 0.98 |
| op00ato010 |  | Aparafusadora. | 1.000 | 0.00 | 0.00 |
| op00mar010 |  | Martelo. | 1.000 | 0.00 | 0.00 |
| op00tal010 |  | Berbequim. | 1.000 | 0.00 | 0.00 |
| mo008 | h | Oficial de 1ª canalizador. (mão de obra) | 0.847 | 136.52 | 115.63 |
| mo107 | h | Ajudante de canalizador. (mão de obra) | 0.944 | 99.12 | 93.57 |
| % | % | Custos directos complementares | 2 % | 3018.17 | 60.36 |
|  |  | Custos directos |  |  | 3078.53 |
