# Calha de drenagem para chuveiro executado "in situ"

- Propriedade do ficheiro: CYPE INGENIEROS, S.A.
- Formato: FIEBDC-3/2002
- Âmbito geográfico: Moçambique
- Moeda: MZN
- Custos indirectos: 3.00 %
- IVA: 17.00 %

## I Instalações

### IS Drenagem de águas

#### ISD Ramais de descarga

**ISD010** Ud Calha de drenagem para chuveiro executado "in situ".
Calha de drenagem de aço inoxidável de 50 mm de largura e 350 mm de comprimento, com sifão extraível e válvula de arejamento de ABS de saída orientável 45° de polipropileno de 40 mm de diâmetro e 95 mm de altura, e grelha e aro de aço inoxidável, para drenagem de chuveiro executado "in situ".
Inclui: Montagem, ligação e verificação do seu correcto funcionamento.
Critério de medição de projecto: Número de unidades previstas, segundo documentação gráfica de Projecto.
Critério de medição de obra: Medir-se-á o número de unidades realmente executadas segundo especificações de Projecto.

| Código | Un | Descrição | Rendimento | Preço | Importância |
|---|---|---|---|---|---|
| mt15rej030cmew | Ud | Calha de drenagem de aço inoxidável de 50 mm de largura e 350 mm de comprimento, com sifão extraível e válvula de arejamento de ABS de saída orientável 45° de polipropileno de 40 mm de diâmetro e 95 mm de altura, e grelha e aro de aço inoxidável, para chuveiro executado "in situ". (material) | 1.000 | 26851.40 | 26851.40 |
| mo008 | h | Oficial de 1ª canalizador. (mão de obra) | 0.181 | 136.52 | 24.71 |
| mo107 | h | Ajudante de canalizador. (mão de obra) | 0.090 | 99.12 | 8.92 |
| % | % | Custos directos complementares | 2 % | 26885.03 | 537.70 |
|  |  | Custos directos |  |  | 27422.73 |
