# Válvula antirretorno de segurança

- Propriedade do ficheiro: CYPE INGENIEROS, S.A.
- Formato: FIEBDC-3/2002
- Âmbito geográfico: Moçambique
- Moeda: MZN
- Custos indirectos: 3.00 %
- IVA: 17.00 %

## I Instalações

### IS Drenagem de águas

#### ISS Colectores suspensos

**ISS005** Ud Válvula antirretorno de segurança.
Válvula antirretorno de polipropileno, de 125 mm de diâmetro, com fecho automático com clapeta, bloqueio manual e punho extraível, colocada entre o colector de saída e o ramal de ligação.
Inclui: Montagem, ligação e verificação do seu correcto funcionamento.
Critério de medição de projecto: Número de unidades previstas, segundo documentação gráfica de Projecto.
Critério de medição de obra: Medir-se-á o número de unidades realmente executadas segundo especificações de Projecto.

| Código | Un | Descrição | Rendimento | Preço | Importância |
|---|---|---|---|---|---|
| mt11ita010f | Ud | Válvula antirretorno de polipropileno, de 125 mm de diâmetro, com fecho automático com clapeta, bloqueio manual e punho extraível. (material) | 1.000 | 42529.51 | 42529.51 |
| mo008 | h | Oficial de 1ª canalizador. (mão de obra) | 0.484 | 136.52 | 66.08 |
| % | % | Custos directos complementares | 2 % | 42595.59 | 851.91 |
|  |  | Custos directos |  |  | 43447.50 |
