# Peça especial para conduta de ventilação de secção circular

- Propriedade do ficheiro: CYPE INGENIEROS, S.A.
- Formato: FIEBDC-3/2002
- Âmbito geográfico: Moçambique
- Moeda: MZN
- Custos indirectos: 3.00 %
- IVA: 17.00 %

## I Instalações

### IV Ventilação

#### IVG Ventilação mecânica para garagens

**IVG026** Ud Peça especial para conduta de ventilação de secção circular.
Curva 30° para conduta circular de aço galvanizado, de 80 mm de diâmetro, na rede de condutas de ventilação.
Inclui: Colocação e fixação das peças especiais pré-fabricadas à rede de condutas.
Critério de medição de projecto: Número de unidades previstas, segundo documentação gráfica de Projecto.
Critério de medição de obra: Medir-se-á o número de unidades realmente executadas segundo especificações de Projecto.

| Código | Un | Descrição | Rendimento | Preço | Importância |
|---|---|---|---|---|---|
| mt42con218aaa | Ud | Curva 30° para conduta circular de aço galvanizado, de 80 mm de diâmetro. (material) | 1.000 | 588.38 | 588.38 |
| mo013 | h | Oficial de 1ª montador de condutas de chapa metálica. (mão de obra) | 0.120 | 138.06 | 16.57 |
| mo084 | h | Ajudante de montador de condutas de chapa metálica. (mão de obra) | 0.120 | 100.44 | 12.05 |
| % | % | Custos directos complementares | 2 % | 617.00 | 12.34 |
|  |  | Custos directos |  |  | 629.34 |
