# Peça especial com juntas de EPDM para conduta de ventilação de secção circular

- Propriedade do ficheiro: CYPE INGENIEROS, S.A.
- Formato: FIEBDC-3/2002
- Âmbito geográfico: Moçambique
- Moeda: MZN
- Custos indirectos: 3.00 %
- IVA: 17.00 %

## I Instalações

### IV Ventilação

#### IVG Ventilação mecânica para garagens

**IVG027** Ud Peça especial com juntas de EPDM para conduta de ventilação de secção circular.
Curva 30° com juntas de EPDM de duplo lábio, para conduta circular de aço galvanizado, de 125 mm de diâmetro, na rede de condutas de ventilação.
Inclui: Colocação e fixação das peças especiais pré-fabricadas à rede de condutas.
Critério de medição de projecto: Número de unidades previstas, segundo documentação gráfica de Projecto.
Critério de medição de obra: Medir-se-á o número de unidades realmente executadas segundo especificações de Projecto.

| Código | Un | Descrição | Rendimento | Preço | Importância |
|---|---|---|---|---|---|
| mt42cos218abb | Ud | Curva 30° com juntas de EPDM de duplo lábio, para conduta circular de aço galvanizado, de 125 mm de diâmetro, estanquidade ao ar classe D, segundo NP EN 12237. (material) | 1.000 | 1501.43 | 1501.43 |
| mo013 | h | Oficial de 1ª montador de condutas de chapa metálica. (mão de obra) | 0.060 | 136.52 | 8.19 |
| mo084 | h | Ajudante de montador de condutas de chapa metálica. (mão de obra) | 0.060 | 99.31 | 5.96 |
| % | % | Custos directos complementares | 2 % | 1515.58 | 30.31 |
|  |  | Custos directos |  |  | 1545.89 |
