# Comporta corta-fogos para conduta de ventilação

- Propriedade do ficheiro: CYPE INGENIEROS, S.A.
- Formato: FIEBDC-3/2002
- Âmbito geográfico: Moçambique
- Moeda: MZN
- Custos indirectos: 3.00 %
- IVA: 17.00 %

## I Instalações

### IV Ventilação

#### IVG Ventilação mecânica para garagens

**IVG040** Ud Comporta corta-fogos para conduta de ventilação.
Comporta corta-fogo rectangular, basculante, com disparo automático para o fecho de secções de incêndio por fusível térmico a 72°C, resistência ao fogo EI 120 segundo EN 1366-2, de 200x200 mm, de chapa de aço galvanizado, ligação a conduta rectangular, para o fecho automático de secções de incêndio em instalações de ventilação. Inclusive acessórios de montagem e elementos de fixação.
Inclui: Marcação. Fixação à parede divisória interior. Ligação à conduta. Verificação do seu correcto funcionamento.
Critério de medição de projecto: Número de unidades previstas, segundo documentação gráfica de Projecto.
Critério de medição de obra: Medir-se-á o número de unidades realmente executadas segundo especificações de Projecto.

| Código | Un | Descrição | Rendimento | Preço | Importância |
|---|---|---|---|---|---|
| mt42cpf020aaa1 | Ud | Comporta corta-fogo rectangular, basculante, com disparo automático para o fecho de secções de incêndio por fusível térmico a 72°C, resistência ao fogo EI 120 segundo EN 1366-2, de 200x200 mm, de chapa de aço galvanizado, ligação a conduta rectangular. (material) | 1.000 | 24332.44 | 24332.44 |
| mo011 | h | Oficial de 1ª montador. (mão de obra) | 3.611 | 136.52 | 492.97 |
| mo080 | h | Ajudante de montador. (mão de obra) | 3.611 | 99.31 | 358.61 |
| % | % | Custos directos complementares | 2 % | 25184.02 | 503.68 |
|  |  | Custos directos |  |  | 25687.70 |
