# Grelha de ventilação de lâminas fixas de alumínio

- Propriedade do ficheiro: CYPE INGENIEROS, S.A.
- Formato: FIEBDC-3/2002
- Âmbito geográfico: Moçambique
- Moeda: MZN
- Custos indirectos: 3.00 %
- IVA: 17.00 %

## I Instalações

### IV Ventilação

#### IVN Ventilação natural

**IVN110** m² Grelha de ventilação de lâminas fixas de alumínio.
Grelha de ventilação de lâminas fixas de alumínio lacado cor com 60 microns de espessura mínima de película seca. Inclusive parafusos.
Inclui: Marcação dos pontos de fixação. Colocação e fixação.
Critério de medição de projecto: Superfície da abertura a fechar, medida segundo documentação gráfica de Projecto.
Critério de medição de obra: Medir-se-á, com as dimensões da abertura, a superfície realmente executada segundo especificações de Projecto.

| Código | Un | Descrição | Rendimento | Preço | Importância |
|---|---|---|---|---|---|
| mt25pce020d | m² | Gelosia de lâminas fixas de alumínio lacado cor. (material) | 1.020 | 3879.19 | 3956.77 |
| mt23ppb011 | Ud | Parafuso de aço 19/22 mm. (material) | 4.000 | 2.55 | 10.20 |
| op00ato010 |  | Aparafusadora. | 1.000 | 0.00 | 0.00 |
| mo018 | h | Oficial de 1ª serralheiro. (mão de obra) | 0.060 | 136.12 | 8.17 |
| mo059 | h | Ajudante de serralheiro. (mão de obra) | 0.120 | 100.63 | 12.08 |
| % | % | Custos directos complementares | 2 % | 3987.22 | 79.74 |
|  |  | Custos directos |  |  | 4066.96 |
