# União passa-muros para conduta geotérmica permutador de calor ar-terra

- Propriedade do ficheiro: CYPE INGENIEROS, S.A.
- Formato: FIEBDC-3/2002
- Âmbito geográfico: Moçambique
- Moeda: MZN
- Custos indirectos: 3.00 %
- IVA: 17.00 %

## I Instalações

### IV Ventilação

#### IVU Ventilação geotérmica: poços canadianos

**IVU040** Ud União passa-muros para conduta geotérmica permutador de calor ar-terra.
União passa-muros, de polietileno de alta densidade (PEAD/HDPE), para conduta geotérmica permutador de calor ar-terra, de 200 mm de diâmetro. Inclusive abraçadeiras.
Critérios considerados na determinação do preço da unidade de obra: O preço não inclui os trabalhos auxiliares de pedreiro.
Inclui: Colocação. Ligação.
Critério de medição de projecto: Número de unidades previstas, segundo documentação gráfica de Projecto.
Critério de medição de obra: Medir-se-á o número de unidades realmente executadas segundo especificações de Projecto.

| Código | Un | Descrição | Rendimento | Preço | Importância |
|---|---|---|---|---|---|
| mt42vgg040a | Ud | União passa-muros, de polietileno de alta densidade (PEAD/HDPE), para conduta geotérmica permutador de calor ar-terra, de 200 mm de diâmetro, com abraçadeiras. (material) | 1.000 | 102575.09 | 102575.09 |
| mo011 | h | Oficial de 1ª montador. (mão de obra) | 0.181 | 138.06 | 24.99 |
| mo080 | h | Ajudante de montador. (mão de obra) | 0.181 | 100.44 | 18.18 |
| % | % | Custos directos complementares | 2 % | 102618.26 | 2052.37 |
|  |  | Custos directos |  |  | 104670.63 |
