# Conduta de polipropileno expandido

- Propriedade do ficheiro: CYPE INGENIEROS, S.A.
- Formato: FIEBDC-3/2002
- Âmbito geográfico: Moçambique
- Moeda: MZN
- Custos indirectos: 3.00 %
- IVA: 17.00 %

## I Instalações

### IV Ventilação

#### IVV Condutas de admissão e extracção para ventilação

**IVV080** m Conduta de polipropileno expandido.
Conduta de ventilação, formada por tubo circular rígido liso de polipropileno expandido, adequado para extracção e impulsão de ar para o exterior, de 180 mm de diâmetro interior, cor cinzento, com peça de ligação pré-montada. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42dai984a | Ud | Material auxiliar para montagem e fixação das condutas circulares rígidas lisas de polipropileno expandido de 180 mm de diâmetro interior. (material) | 1.000 | 176.03 | 176.03 |
| mt42dai983c | m | Tubo circular rígido liso de polipropileno expandido, adequado para extracção e impulsão de ar para o exterior, de 180 mm de diâmetro interior, cor cinzento, com peça de ligação pré-montada, com o preço incrementado em 10% relativamente a acessórios e peças especiais. (material) | 1.000 | 7745.41 | 7745.41 |
| op00ato010 |  | Aparafusadora. | 1.000 | 0.00 | 0.00 |
| op00mar010 |  | Martelo. | 1.000 | 0.00 | 0.00 |
| op00tal010 |  | Berbequim. | 1.000 | 0.00 | 0.00 |
| mo011 | h | Oficial de 1ª montador. (mão de obra) | 0.244 | 138.06 | 33.69 |
| mo080 | h | Ajudante de montador. (mão de obra) | 0.122 | 100.44 | 12.25 |
| % | % | Custos directos complementares | 2 % | 7967.38 | 159.35 |
|  |  | Custos directos |  |  | 8126.73 |
