# Conduta flexível de PVC

- Propriedade do ficheiro: CYPE INGENIEROS, S.A.
- Formato: FIEBDC-3/2002
- Âmbito geográfico: Moçambique
- Moeda: MZN
- Custos indirectos: 3.00 %
- IVA: 17.00 %

## I Instalações

### IV Ventilação

#### IVV Condutas de admissão e extracção para ventilação

**IVV298** m Conduta flexível de PVC.
Conduta de ventilação, formada por tubo flexível de PVC e cabo de aço em espiral, de 60 mm de diâmetro. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42sfv420a | Ud | Material auxiliar para montagem e fixação das condutas flexíveis de PVC, de 60 mm de diâmetro. (material) | 1.000 | 11.85 | 11.85 |
| mt42sfv020ac | m | Tubo flexível de PVC e cabo de aço em espiral, de 60 mm de diâmetro, com o preço incrementado em 10% relativamente a acessórios e peças especiais. (material) | 1.000 | 261.75 | 261.75 |
| mo011 | h | Oficial de 1ª montador. (mão de obra) | 0.084 | 138.06 | 11.60 |
| mo080 | h | Ajudante de montador. (mão de obra) | 0.042 | 100.44 | 4.22 |
| % | % | Custos directos complementares | 2 % | 289.42 | 5.79 |
|  |  | Custos directos |  |  | 295.21 |
