# Sistema "VELUX" de janela com cúpula de vidro para cobertura plana

- Propriedade do ficheiro: CYPE INGENIEROS, S.A.
- Formato: FIEBDC-3/2002
- Âmbito geográfico: Moçambique
- Moeda: MZN
- Custos indirectos: 3.00 %
- IVA: 17.00 %

## L Vãos

### LC Caixilharias

#### LCS Janelas para coberturas planas

**LCS022** Ud Sistema "VELUX" de janela com cúpula de vidro para cobertura plana.
Janela para cobertura plana, modelo CVP 060060 0073U "VELUX", de abrir com abertura projectante de accionamento manual até 15 cm através de barra telescópica, de 60x60 cm, aro e folha de PVC, cor branca, com isolamento interior de poliestireno, cúpula exterior de vidro temperado de 6 mm de espessura, parabólica, ISU 1093, vidro duplo interior isolante de segurança (73Q) (vidro interior laminado de 3+3 mm, câmara de ar preenchida com gás árgon de 14,5 mm, vidro exterior Float de 4 mm com recobrimento isolante e separador de aço inoxidável).
Critérios considerados na determinação do preço da unidade de obra: O preço não inclui o apoio.
Inclui: Marcação. Disposição, aprumo e nivelamento do aro. Fixação do marco à abertura deixada na laje. Vedação de juntas perimetrais. Colocação e fixação da cúpula sobre o aro.
Critério de medição de projecto: Número de unidades previstas, segundo documentação gráfica de Projecto.
Critério de medição de obra: Medir-se-á o número de unidades realmente executadas segundo especificações de Projecto.

| Código | Un | Descrição | Rendimento | Preço | Importância |
|---|---|---|---|---|---|
| mt24vqp013a | Ud | Janela para cobertura plana, modelo CVP 060060 0073U "VELUX", de abrir com abertura projectante de accionamento manual até 15 cm através de barra telescópica, de 60x60 cm, aro e folha de PVC, cor branca, com isolamento interior de poliestireno, cúpula exterior de vidro temperado de 6 mm de espessura, parabólica, ISU 1093, vidro duplo interior isolante de segurança (73Q) (vidro interior laminado de 3+3 mm, câmara de ar preenchida com gás árgon de 14,5 mm, vidro exterior Float de 4 mm com recobrimento isolante e separador de aço inoxidável). (material) | 1.000 | 98674.39 | 98674.39 |
| op00ato010 |  | Aparafusadora. | 1.000 | 0.00 | 0.00 |
| mo011 | h | Oficial de 1ª montador. (mão de obra) | 1.795 | 138.06 | 247.82 |
| mo080 | h | Ajudante de montador. (mão de obra) | 0.898 | 100.44 | 90.20 |
| % | % | Custos directos complementares | 2 % | 99012.41 | 1980.25 |
|  |  | Custos directos |  |  | 100992.66 |
