# Porta industrial empilhável de abertura rápida, de lona de PVC

- Propriedade do ficheiro: CYPE INGENIEROS, S.A.
- Formato: FIEBDC-3/2002
- Âmbito geográfico: Moçambique
- Moeda: MZN
- Custos indirectos: 3.00 %
- IVA: 17.00 %

## L Vãos

### LI Portas de uso industrial

#### LIC De lona

**LIC010** m² Porta industrial empilhável de abertura rápida, de lona de PVC.
Porta industrial empilhável de abertura rápida, de entre 4,5 e 5 m de altura máxima, formada por lona de PVC, aro e estrutura de aço galvanizado, quadro de manobra, botão de pressão, fotocélula de segurança e mecanismos, fixada através de assentamento em parede de alvenaria com argamassa de cimento, confeccionada em obra, dosificação 1:6.
Inclui: Limpeza e preparação da superfície suporte. Marcação. Colocação e ancoragem do aro com a estrutura de aço. Montagem da porta. Instalação dos mecanismos. Ligação eléctrica. Ajuste e fixação da porta. Colocação em funcionamento.
Critério de medição de projecto: Número de unidades previstas, segundo documentação gráfica de Projecto.
Critério de medição de obra: Medir-se-á o número de unidades realmente executadas segundo especificações de Projecto.

| Código | Un | Descrição | Rendimento | Preço | Importância |
|---|---|---|---|---|---|
| mt26pes020d | m² | Porta industrial empilhável de abertura rápida, de entre 4,5 e 5 m de altura máxima, formada por lona de PVC, aro e estrutura de aço galvanizado, quadro de manobra, botão de pressão, fotocélula de segurança e mecanismos, segundo EN 13241-1. (material) | 1.000 | 19355.36 | 19355.36 |
| mt08aaa010a | m³ | Água. (material) | 0.006 | 68.32 | 0.41 |
| mt01arg005a | t | Areia de pedreira, para argamassa preparada em obra. (material) | 0.007 | 713.98 | 5.00 |
| mt08cem000n | kg | Cimento cinzento em sacos. (material) | 1.125 | 5.62 | 6.32 |
| mo011 | h | Oficial de 1ª montador. (mão de obra) | 0.589 | 136.52 | 80.41 |
| mo080 | h | Ajudante de montador. (mão de obra) | 0.589 | 99.31 | 58.49 |
| mo113 | h | Operário não qualificado construção. (mão de obra) | 0.302 | 95.68 | 28.90 |
| mo003 | h | Oficial de 1ª electricista. (mão de obra) | 0.384 | 136.52 | 52.42 |
| % | % | Custos directos complementares | 2 % | 19587.31 | 391.75 |
|  |  | Custos directos |  |  | 19979.06 |
