# Vidro temperado de controlo solar

- Propriedade do ficheiro: CYPE INGENIEROS, S.A.
- Formato: FIEBDC-3/2002
- Âmbito geográfico: Moçambique
- Moeda: MZN
- Custos indirectos: 3.00 %
- IVA: 17.00 %

## L Vãos

### LV Vidros

#### LVT Temperados

**LVT011** m² Vidro temperado de controlo solar.
Vidro de silicato sodo cálcico temperado de controlo solar, de cor, de 8 mm de espessura, classificação de prestações 1C2, segundo EN 12600, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21vtt030j | m² | Vidro de silicato sodo cálcico temperado de controlo solar, de cor, de 8 mm de espessura, classificação de prestações 1C2, segundo EN 12600. Segundo NP EN 12150-1. (material) | 1.006 | 6220.31 | 6257.63 |
| mt21vva025 | m | Perfil contínuo de neopreno para a colocação do vidro. (material) | 3.334 | 85.52 | 285.12 |
| mt21vva021 | Ud | Material auxiliar para a colocação de vidros. (material) | 1.500 | 119.72 | 179.58 |
| mo055 | h | Oficial de 1ª vidraceiro. (mão de obra) | 0.881 | 141.38 | 124.56 |
| mo110 | h | Ajudante de vidraceiro. (mão de obra) | 0.881 | 105.60 | 93.03 |
| % | % | Custos directos complementares | 2 % | 6939.92 | 138.80 |
|  |  | Custos directos |  |  | 7078.72 |
