# Perfil para alojamento de vidro temperado

- Propriedade do ficheiro: CYPE INGENIEROS, S.A.
- Formato: FIEBDC-3/2002
- Âmbito geográfico: Moçambique
- Moeda: MZN
- Custos indirectos: 3.00 %
- IVA: 17.00 %

## L Vãos

### LV Vidros

#### LVT Temperados

**LVT024** m Perfil para alojamento de vidro temperado.
Perfil de aço inoxidável AISI 304, de 25x9x25 mm, para alojamento de vidro de 6 mm de espessura, fixado ao paramento suporte com parafusos.
Inclui: Marcação. Fixação do perfil.
Critério de medição de projecto: Comprimento medido segundo documentação gráfica de Projecto.
Critério de medição de obra: Medir-se-á o comprimento realmente executado segundo especificações de Projecto.

| Código | Un | Descrição | Rendimento | Preço | Importância |
|---|---|---|---|---|---|
| mt21vts010c | m | Perfil de aço inoxidável AISI 304, de 25x9x25 mm, para alojamento de vidro de 6 mm de espessura, inclusive parafusos. (material) | 1.050 | 1539.21 | 1616.17 |
| mo018 | h | Oficial de 1ª serralheiro. (mão de obra) | 0.126 | 134.60 | 16.96 |
| mo059 | h | Ajudante de serralheiro. (mão de obra) | 0.126 | 99.50 | 12.54 |
| % | % | Custos directos complementares | 2 % | 1645.67 | 32.91 |
|  |  | Custos directos |  |  | 1678.58 |
