# Vidro temperado anti-reflexo

- Propriedade do ficheiro: CYPE INGENIEROS, S.A.
- Formato: FIEBDC-3/2002
- Âmbito geográfico: Moçambique
- Moeda: MZN
- Custos indirectos: 3.00 %
- IVA: 17.00 %

## L Vãos

### LV Vidros

#### LVT Temperados

**LVT012** m² Vidro temperado anti-reflexo.
Vidro de silicato sodo cálcico temperado, de 6 mm de espessura, classificação de prestações 1C2, segundo EN 12600, com capa anti-reflexo numa face, fixado sobre caixilharia com cunhagem através de calços de apoio perimetrais e laterais, vedação a frio com silicone sintético incolor (não acrílico), compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21vtt070a | m² | Vidro de silicato sodo cálcico temperado, de 6 mm de espessura, classificação de prestações 1C2, segundo EN 12600, com capa anti-reflexo numa face. Segundo NP EN 12150-1. (material) | 1.006 | 11376.29 | 11444.55 |
| mt21vva015a | Ud | Cartucho de 310 ml de silicone neutro, incolor, dureza Shore A aproximada de 23, segundo EN ISO 868 e recuperação elástica >=80%, segundo EN ISO 7389. (material) | 0.290 | 556.69 | 161.44 |
| mt21vva021 | Ud | Material auxiliar para a colocação de vidros. (material) | 1.000 | 121.54 | 121.54 |
| mo055 | h | Oficial de 1ª vidraceiro. (mão de obra) | 0.252 | 142.98 | 36.03 |
| mo110 | h | Ajudante de vidraceiro. (mão de obra) | 0.252 | 106.79 | 26.91 |
| % | % | Custos directos complementares | 2 % | 11790.47 | 235.81 |
|  |  | Custos directos |  |  | 12026.28 |
